# Líquido endurecedor para morteros y hormigones de soleras, Sikafloor® CureHard LI de Sika. Transparente

- Propiedad del archivo: CONSTRUNARIO
- Formato: FIEBDC-3/2012
- Programa: Construnario Versión 3.51
- Fecha de los precios: 06/03/2024
- Divisa: EUR

**517647SIK** l Líquido endurecedor para morteros y hormigones de soleras, Sikafloor® CureHard LI de Sika. Transparente
Sikafloor® CureHard LI Agente de curado y sellado para pavimentos de hormigón basado en litio Descripción del producto: Sikafloor® CureHard LI es una solución silícea en base acuosa para el sellado, curado y endurecimiento adicional de hormigón endurecido fratasado o pulido. Al ser un producto de base litio proporciona un mayor rendimiento que productos similares basados en sodio o potasio. El producto aplicado sobre el hormigón, penetra en éste debido a su textura, iniciando entonces una reacción química que tendrá como resultado una superficie cuyos poros han sido rellenados. Cumple con EN 1504-2. Usos: - Aumenta la durabilidad, impermeabilidad y resistencia superficial del hormigón. - Las soluciones Base litio evitan posibles eflorescencias que puedan aparecer. sobre el hormigón si se aplican los agentes de curado basados en sodio o potasio actuales. - La limpieza regular de la superficie con medios mecánicos mejora el brillo de ésta, lo que mejora sustancialmente la estética del producto. - Adecuado para la protección frente a la penetración (principio 1, método 1.2 de EN 1504-9). - Resistencia frente al ataque físico (principio 5, método 5.2 de EN 1504-9).
