# Pintura monocomponente a base de resinas acrílicas en dispersión acuosa Sikafloor®-2020

- Propiedad del archivo: CONSTRUNARIO
- Formato: FIEBDC-3/2012
- Programa: Construnario Versión 3.51
- Fecha de los precios: 06/03/2024
- Divisa: EUR

| Código | Descripción |
|---|---|
| C0901SIK_0810081 | Pintura monocomponente a base de resinas acrílicas en dispersión acuosa Sikafloor®-2020 |
