# Revestimiento de regularización acrílico en base acuosa coloreado, monocomponente Sikafloor®-2030

- Propiedad del archivo: CONSTRUNARIO
- Formato: FIEBDC-3/2012
- Programa: Construnario Versión 3.51
- Fecha de los precios: 06/03/2024
- Divisa: EUR

| Código | Descripción |
|---|---|
| C0901SIK_0810082 | Revestimiento de regularización acrílico en base acuosa coloreado, monocomponente Sikafloor®-2030 |
