# Revestimiento de regularización acrílico en base acuosa coloreado, monocomponente, Sikafloor®-2030 de Sika, gris

- Propiedad del archivo: CONSTRUNARIO
- Formato: FIEBDC-3/2012
- Programa: Construnario Versión 3.51
- Fecha de los precios: 06/03/2024
- Divisa: EUR

**436391SIK** kg Revestimiento de regularización acrílico en base acuosa coloreado, monocomponente, Sikafloor®-2030 de Sika, gris
Sikafloor®-2030 (Copsafloor 820) Revestimiento de regularización acrílico en base acuosa coloreado, monocomponente Descripción del Producto Sikafloor®-2030 es un revestimiento acrílico para la regularización en capa fina, monocomponente, con adición de áridos seleccionados. Usos . Capa de regularización fina para la formación de pavimentos de tipo deportivo . Capa de regularización fina en carriles bici o similares . Garajes de poco tráfico rodado
