# Resina epoxi de exterior con tecnología coelástica azul oscuro Sikafloor® 2100

- Propiedad del archivo: CONSTRUNARIO
- Formato: FIEBDC-3/2012
- Programa: Construnario Versión 3.51
- Fecha de los precios: 06/03/2024
- Divisa: EUR

| Código | Descripción |
|---|---|
| C0901SIK_0810083 | Resina epoxi de exterior con tecnología coelástica azul oscuro Sikafloor® 2100 |
