# Impregnación a base de resina epoxi bicomponente, Sikafloor®-330 de Sika. RAL 7035

- Propiedad del archivo: CONSTRUNARIO
- Formato: FIEBDC-3/2012
- Programa: Construnario Versión 3.51
- Fecha de los precios: 06/03/2024
- Divisa: EUR

**402146SIK** kg Impregnación a base de resina epoxi bicomponente, Sikafloor®-330 de Sika. RAL 7035
Sikafloor®-330 Impregnación a base de resina epoxi bicomponente. Descripción del producto: Es un adhesivo impregnante, a base de resina epoxi, bicomponente, tixotrópico. Usos: Solo puede ser utilizado por experimentados profesionales. . Resina de impregnación para la aplicación de tejido de refuerzo SikaWrap® por método seco. . Resina de imprimación para el sistema de aplicación húmedo. . Adhesivo estructural para el pegado de laminados Sika CarboDur®, en superficies muy lisas.
