# Aglomerado asfáltico en frío, Sika®-Bitumix de Sika, negro

- Propiedad del archivo: CONSTRUNARIO
- Formato: FIEBDC-3/2012
- Programa: Construnario Versión 3.51
- Fecha de los precios: 06/03/2024
- Divisa: EUR

**122375SIK** kg Aglomerado asfáltico en frío, Sika®-Bitumix de Sika, negro
Sika®-Bitumix Aglomerado asfáltico en frío, formado por una mezcla de agregados minerales y ligante bituminoso modificado Descripción del producto: Aglomerado asfáltico de aplicación en frío, formado por una mezcla de áridos minerales y ligante bituminoso modificado, de consistencia plástica. Usos: . Reparación de baches y trabajos de parcheo en carreteras, calles, garajes, aparcamientos, caminos vecinales... . Capa de final para rodadura de vehículos en relleno de zanjas, en zonas de balizamiento y señalización, contorno de alcantarillas y arquetas, etc. . En general, está recomendado su uso en cualquier zona donde se deba colocar aglomerado asfáltico y, por su reducida cantidad, no sea económico movilizar maquinaria para su colocación. . Puede utilizarse sobre soportes bituminosos, de hormigón (previa capa de adherencia), zahorra, grava...
