# Arena de cuarzo, Sikadur®-506 de Sika

- Propiedad del archivo: CONSTRUNARIO
- Formato: FIEBDC-3/2012
- Programa: Construnario Versión 3.51
- Fecha de los precios: 06/03/2024
- Divisa: EUR

**118763SIK** kg Arena de cuarzo, Sikadur®-506 de Sika
Sikadur®-506 Usos: . Elaboración de morteros gruesos, utilizando como ligante el Sikafloor® -261. . Arena para sistemas antideslizantes de tipo grueso.
