# Adhesivo cementoso de altas prestaciones, Sika® Ceram-201 Porcelánico de Sika, 25 kg, gris

- Propiedad del archivo: CONSTRUNARIO
- Formato: FIEBDC-3/2012
- Programa: Construnario Versión 3.51
- Fecha de los precios: 06/03/2024
- Divisa: EUR

**442706SIK** u Adhesivo cementoso de altas prestaciones, Sika® Ceram-201 Porcelánico de Sika, 25 kg, gris
Sika® Ceram-201 Porcelánico Adhesivo cementoso de altas prestaciones para la colocación de gres porcelanito y piezas de baja absorción mediante pegado continuo en capa fina – Clase C2 Descripción del Producto Sika® Ceram-201 Porcelánico es un adhesivo cementoso de altas prestaciones, listo para su empleo con la sola adición de agua, para la colocación de gres porcelánico y piezas de baja absorción en capa fina. Usos Es un producto adecuado para pegar piezas cerámicas en capa fina, hasta 5 mm. Puede usarse en aquellas situaciones en las que, debido al tipo de pieza, al soporte u otras circunstancias, los morteros cola tradicionales no son adecuados. Sika® Ceram-201 Porcelánico es adecuado para el pegado de los siguientes tipos de baldosas del tipo I: . Gres porcelanito. . Piezas de baja absorción. Sika® Ceram-201 Porcelánico se usa sobre los siguientes soportes: . Mortero u hormigón, siempre que tengan buena planeidad. Ladrillo, con las consideraciones anteriores. Sika® Ceram-201 Porcelánico puede usarse en los siguientes casos: . Paredes y suelos en interiores. . Suelos en exteriores. Para aplicaciónes verticales en exterior las piezas cerámicas no deberán exceder los 600 cm2 ni los 25 kg/m2. En estos casos utilizar otro producto de la gama Sika® Ceram.
