# Adhesivo cementoso para la colocación de gres porcelánico, SikaCeram®-215 Flex de Sika, 25 kg, gris

- Propiedad del archivo: CONSTRUNARIO
- Formato: FIEBDC-3/2012
- Programa: Construnario Versión 3.51
- Fecha de los precios: 06/03/2024
- Divisa: EUR

**666161SIK** u Adhesivo cementoso para la colocación de gres porcelánico, SikaCeram®-215 Flex de Sika, 25 kg, gris
SikaCeram®-215 Flex Adhesivo de alto rendimiento flexible con doble consistencia y excelente trabajabilidad. Clase C2TE/C2E. Descripción del producto: Es un adhesivo cementoso listo para usar con la adición de agua. Especial para su colocación en cocinas, baños y obras de reforma. Usos: . Piezas de cerámica de pasta roja o blanca. . Gres extruido o monococción. . Gres porcelánico. En general, todo tipo de baldosas de baja absorción, que puedan tener problemas de adherencia con otros cementos adhesivos. Soportes: . Hormigón y mortero. . Ladrillo. . Yeso . Fibrocemento Se puede utilizar en suelos interiores y exteriores y paredes interiores
