# Junta mineral porcelánica flexible, 5 Kg, SikaCeram®-670 Elite de Sika, gris

- Propiedad del archivo: CONSTRUNARIO
- Formato: FIEBDC-3/2012
- Programa: Construnario Versión 3.51
- Fecha de los precios: 06/03/2024
- Divisa: EUR

**644007SIK** u Junta mineral porcelánica flexible, 5 Kg, SikaCeram®-670 Elite de Sika, gris
SikaCeram®-670 Elite Junta mineral coloreada para relleno de juntas de 2-12 mm. Descripción del producto Es una lechada de cemento premezclada que se presenta en bolsas, para el relleno de juntas de 2 a 12 mm de ancho en paramentos y pavimentos. Los aditivos contenidos en la mezcla proporcionan una protección activa, manteniendo estable los colores, así como su resistencia a la abrasión y su capacidad de repeler el agua. Apto para aplicaciónes interiores y exteriores. Usos Rejuntado de los siguientes tipos de azulejos y baldosas: . Cerámica . Barro cocido . Mosaico de vidrio . Mármol y otras piedras naturales . Gres porcelánico
