# Espuma de poliuretano, monocomponente y expansiva, multiposición y reutilizable, Sika® Boom® de Sika.Aerosol 750 cm3, arena

- Propiedad del archivo: CONSTRUNARIO
- Formato: FIEBDC-3/2012
- Programa: Construnario Versión 3.51
- Fecha de los precios: 06/03/2024
- Divisa: EUR

**175591SIK** u Espuma de poliuretano, monocomponente y expansiva, multiposición y reutilizable, Sika® Boom® de Sika.Aerosol 750 cm3, arena
Sika® Boom® (Multiposición) Espuma de poliuretano monocomponente y de alta expansión, multiposición Descripción del producto Sika® Boom® es un producto a base de poliuretano, monocomponente y de alta expansión que se presenta listo para su empleo. Polimeriza formando una espuma. Usos Sika® Boom® se usa como espuma de fijación, relleno y de aislamiento frente a ruidos, frío y corrientes de aire. Como relleno y aislante en juntas alrededor de marcos de ventanas y puertas, pasatubos, huecos para sistemas de aire acondicionado, tambores de persianas.
