# Espuma de poliuretano, monocomponente y expansiva, aplic. manual, Sika® Boom®-S de Sika. Aerosol 750 ml, arena

- Propiedad del archivo: CONSTRUNARIO
- Formato: FIEBDC-3/2012
- Programa: Construnario Versión 3.51
- Fecha de los precios: 06/03/2024
- Divisa: EUR

**85666SIK** u Espuma de poliuretano, monocomponente y expansiva, aplic. manual, Sika® Boom®-S de Sika. Aerosol 750 ml, arena
Sika® Boom®-S Espuma de poliuretano, monocomponente y expansiva Descripción del producto Sika® Boom®-S es una espuma expansiva monocomponente a base de poliuretano. Usos Sika® Boom®-S se usa como espuma de fijación, relleno y de aislamiento frente a ruidos, frío y corrientes de aire. Cómo relleno y aislante en juntas alrededor de marcos de ventanas y puertas, pasatubos, huecos para sistemas de aire acondicionado, tambores de persiana.
