# Espuma de poliuretano, monocomponente y expansiva, aplic. c/pistola, Sika Boom®-GS de Sika. Aerosol 750 cm3, arena

- Propiedad del archivo: CONSTRUNARIO
- Formato: FIEBDC-3/2012
- Programa: Construnario Versión 3.51
- Fecha de los precios: 06/03/2024
- Divisa: EUR

**163444SIK** u Espuma de poliuretano, monocomponente y expansiva, aplic. c/pistola, Sika Boom®-GS de Sika. Aerosol 750 cm3, arena
Sika Boom®-GS Espuma de poliuretano monocomponente y expansiva Descripción del producto Sika® Boom®-GS es un producto a base de poliuretano, monocomponente y expansivo que se presenta listo para su empleo. De aplicación mediante pistola. Usos Sika® Boom®-GS se usa como espuma de fijación, relleno y de aislamiento frente a ruidos, frío y corrientes de aire. Como relleno y aislante en juntas alrededor de marcos de ventanas y puertas, pasatubos, huecos para sistemas de aire acondicionado, tambores de persianas.
