# Espuma de poliuretano monocomponente para pegado de tejas, Sika Boom®-T de Sika. Aerosol 750 cm3, rojo teja

- Propiedad del archivo: CONSTRUNARIO
- Formato: FIEBDC-3/2012
- Programa: Construnario Versión 3.51
- Fecha de los precios: 06/03/2024
- Divisa: EUR

**119618SIK** u Espuma de poliuretano monocomponente para pegado de tejas, Sika Boom®-T de Sika. Aerosol 750 cm3, rojo teja
Sika Boom®-T Espuma de poliuretano monocomponente para pegado de tejas. Descripción del producto Sika® Boom®-T es un producto a base de poliuretano, monocomponente y expansivo que se presenta listo para su empleo. Usos . Pegado de tejas cerámicas curvas y mixtas. . Pegado de tejas de hormigón. . Relleno de huecos entre las piezas de la cubierta. . Pegado de paneles aislantes de poliuretano.
