# Espuma de poliuretano, monocomponente para pegado de tejas, Sika Boom® TM de Sika. Aerosol 750 cm3, rojo teja

- Propiedad del archivo: CONSTRUNARIO
- Formato: FIEBDC-3/2012
- Programa: Construnario Versión 3.51
- Fecha de los precios: 06/03/2024
- Divisa: EUR

**489336SIK** u Espuma de poliuretano, monocomponente para pegado de tejas, Sika Boom® TM de Sika. Aerosol 750 cm3, rojo teja
Sika Boom® TM Espuma de poliuretano monocomponente para pegado de tejas de aplicación manual Descripción del producto Sika Boom® TM es un producto a base de poliuretano, monocomponente y expansivo que se presenta listo para su empleo Usos - Pegado de tejas cerámicas curvas y mixtas. - Pegado de tejas de Hormigón. - relleno de huecos entre Las Piezas de la cubierta. - Pegado de paneles aislantes de poliuretano.
