# Espuma de poliuretano de baja expansión y alta elasticidad, Sika Boom® Control de Sika. Aerosol 750 cm3, beige

- Propiedad del archivo: CONSTRUNARIO
- Formato: FIEBDC-3/2012
- Programa: Construnario Versión 3.51
- Fecha de los precios: 06/03/2024
- Divisa: EUR

**478687SIK** u Espuma de poliuretano de baja expansión y alta elasticidad, Sika Boom® Control de Sika. Aerosol 750 cm3, beige
Sika Boom® Control Espuma de poliuretano monocomponente, flexible, de aplicación con pistola para la instalación de ventanas. Descripción del producto Es una espuma de poliuretano flexible y de expansión posterior baja para la fijación, el aislamiento y el relleno de las juntas de conexión en ventanas y puertas.
