# Espuma de poliuretano de fraguado rápido para fijar postes, Sika Boom®-126 PostFix de Sika. Gris

- Propiedad del archivo: CONSTRUNARIO
- Formato: FIEBDC-3/2012
- Programa: Construnario Versión 3.51
- Fecha de los precios: 06/03/2024
- Divisa: EUR

**629768SIK** u Espuma de poliuretano de fraguado rápido para fijar postes, Sika Boom®-126 PostFix de Sika. Gris
Sika Boom®-126 PostFix Espuma de poliuretano de fraguado rápido para fijar postes. Descripción del producto Es una espuma de poliuretano bicomponente de fraguado rápido para fijar postes para cercas, diseñado para soportar y rellenar postes enterrados de madera, PVC, acero etc. Sistema pre-dosificado, en dos envases, que al mezclarse se expande para llenar el vacío periférico entre un poste y el agujero. Usos Se usa para fijar: . Postes de cerca . Postes de luz en jardines . Buzones de correo
