# Espuma de poliuretano monocomponente para pegado de tejas, Sika Boom®-554 Roof Tile de Sika. Gris

- Propiedad del archivo: CONSTRUNARIO
- Formato: FIEBDC-3/2012
- Programa: Construnario Versión 3.51
- Fecha de los precios: 06/03/2024
- Divisa: EUR

**633449SIK** u Espuma de poliuretano monocomponente para pegado de tejas, Sika Boom®-554 Roof Tile de Sika. Gris
Sika Boom®-554 Roof Tile Espuma de poliuretano monocomponente para pegado de tejas. Descripción del producto Es un adhesivo de espuma de poliuretano para el pegado tejas de aplicación con pistola. Está especialmente diseñado para la fijación y sellado de tejas, sustituyendo el uso de morteros, los cuales aumentan el tiempo de construcción del tejado, y aumentan el peso de la cubierta. Se puede utilizar sobre soportes irregulares dado que su capacidad de expansión rellena estos espacios y posee fuerte agarre inicial permitiendo una aplicación rápida y fácil. Usos . Pegado y fijación de tejas . Relleno defectos y pequeñas cavidades en los trabajos de techado
