# Espuma de PU para sistema contra el fuego, Sika Boom® 400 Fire de Sika. Aerosol 750 ml

- Propiedad del archivo: CONSTRUNARIO
- Formato: FIEBDC-3/2012
- Programa: Construnario Versión 3.51
- Fecha de los precios: 06/03/2024
- Divisa: EUR

**509791SIK** u Espuma de PU para sistema contra el fuego, Sika Boom® 400 Fire de Sika. Aerosol 750 ml
Sika Boom® 400 Fire Espuma de poliuretano profesional con clasificación al fuego. Descripción del producto Sika Boom®-400 Fire es una espuma de poliuretano monocomponente y expansiva que cumple con los más altos requisitos de resistencia al fuego, EI 240, y está certificada según la EN 1366-4 El envase de la Sika Boom®-400 Fire permite la aplicación manual con cánula o la aplicación con pistola.
