# Resina de inyección flexible para solidificación y estabilización del suelo en túneles y minería, SikaFix®-601 de Sika

- Propiedad del archivo: CONSTRUNARIO
- Formato: FIEBDC-3/2012
- Programa: Construnario Versión 3.51
- Fecha de los precios: 06/03/2024
- Divisa: EUR

**444667SIK** kg Resina de inyección flexible para solidificación y estabilización del suelo en túneles y minería, SikaFix®-601 de Sika
SikaFix®-601 Resina de inyección de silicatos para la consolidación y estabilización del terreno en túneles y minas. Descripción del producto: Es una resina de inyección bicomponente, a base de silicato, rígida, de rápido curado y no espumosa, para la consolidación y estabilización del terreno con tiempos de reacción cortos. Usos: Solo puede ser utilizado e instalado por profesionales experimentados. . Consolidación y estabilización de roca suelta en grietas, cavidades y condiciones de terreno inestables . Sellar las grietas que contienen agua . Fijación de anclajes en la roca / terreno, etc.
