# Malla de fibra de poliéster de 120 gr/m2, Sikalastic® Fleece-120 de Sika. Blanco

- Propiedad del archivo: CONSTRUNARIO
- Formato: FIEBDC-3/2012
- Programa: Construnario Versión 3.51
- Fecha de los precios: 06/03/2024
- Divisa: EUR

**97480SIK** m2 Malla de fibra de poliéster de 120 gr/m2, Sikalastic® Fleece-120 de Sika. Blanco
Sikalastic® Fleece-120 Malla de fibra de poliéster de 120 gr/m2, se utiliza como refuerzo con la membrana líquida impermeabilizante aplicada Sikalastic-560 para detalles y todas las instalaciones necesarios para que se ajusten a ETAG-005 Usos Impermeabilización de refuerzo en azoteas, balcones y terrazas requeridos para cumplir con ETAG-005. Para detalles generales y demás obras de impermeabilización general obras tanto en construcciones nuevas como en renovaciones: . Reparación de antiguas membranas. Caracterísiticas . Probado para usarse con SikaLastic - 560. . Asegura el espesor correcto de la capa impermeable. . Se adapta a todas las formas y perfiles en el sustrato superficie. . Aprobación / Normas . Conforme a los requisitos del ETAG-005-8.
