# Revestimiento elástico para impermeabilización in situ, SikaFill®-50 de Sika, blanco

- Propiedad del archivo: CONSTRUNARIO
- Formato: FIEBDC-3/2012
- Programa: Construnario Versión 3.51
- Fecha de los precios: 06/03/2024
- Divisa: EUR

**499235SIK** kg Revestimiento elástico para impermeabilización in situ, SikaFill®-50 de Sika, blanco
SikaFill®-50 Revestimiento elástico para impermeabilización "in situ". Descripción del producto: Revestimiento elástico de consistencia cremosa, a base de copolímeros estireno-acrílicos en emulsión acuosa, que una vez seco forma una película flexible, impermeable y duradera. Uso: - Impermeabilización de cubiertas visitables sobre diversos tipos de soportes: - Terraza de baldosín catalán. - Fibrocemento. - Tejas. - Ladrillo. - Morteros. - Hormigón. - Láminas asfálticas con ACABADO en aluminio o pizarra. - Paramentos verticales. - puenteo de fisuras. - reparación de tejas y canalones de Zinc. - Tratamiento de encuentros en chimeneas. Para su aplicación sobre soportes de PVC o de poliéster, y sobre pintura, se recomienda realizar ensayos previos «in situ» para determinar su compatibilidad y si es preciso realizar un lijado previo.
