# Revestimiento elástico con fibras, para impermeabilización in situ, Sikafill® 200 Fibras de Sika, gris

- Propiedad del archivo: CONSTRUNARIO
- Formato: FIEBDC-3/2012
- Programa: Construnario Versión 3.51
- Fecha de los precios: 06/03/2024
- Divisa: EUR

**160649SIK** kg Revestimiento elástico con fibras, para impermeabilización in situ, Sikafill® 200 Fibras de Sika, gris
Sikafill® 200 Fibras Revestimiento elástico con fibras, para impermeabilización "in situ" Descripción del producto Revestimiento elástico de consistencia cremosa, a base de copolímeros estirenoacrílicos en emulsión acuosa, con fibras de vidrio, que una vez seco forma una película flexible, impermeable y duradera. Usos . Impermeabilización de cubiertas visitables sobre diversos tipos de soportes: - Terraza de baldosín catalán. - Espuma de poliuretano proyectada. - Fibrocemento. - Zinc. - Aluminio. - Madera. - Tejas. - Ladrillo. - Morteros. - Hormigón. - Láminas asfálticas con acabado en aluminio o pizarra, etc. . Protección de paredes medianeras contra filtraciones de agua de escorrentía. . Paramentos verticales, canalizaciones, etc. . Puenteo de juntas y fisuras. . Reparación de tejas y canalones de zinc. . Tratamiento de encuentros en chimeneas. Para su aplicación sobre soportes de PVC o de poliéster, y sobre pintura, se recomienda realizar ensayos previos «in situ» para determinar su compatibilidad y si es preciso realizar un lijado previo.
