# Revestimiento elástico con fibras, para impermeabilización in situ, Sikafill® 200 Fibras de Sika, negro

- Propiedad del archivo: CONSTRUNARIO
- Formato: FIEBDC-3/2012
- Programa: Construnario Versión 3.51
- Fecha de los precios: 06/03/2024
- Divisa: EUR

**672756SIK** kg Revestimiento elástico con fibras, para impermeabilización in situ, Sikafill® 200 Fibras de Sika, negro
SikaFill®-200 Fiber Revestimiento elástico con fibras, para impermeabilización «in situ» Descripción del producto: Revestimiento elástico de consistencia cremosa, a base de copolímeros estireno- acrílicos en emulsión acuosa, con fibras de vidrio, que una vez seco forma una película flexible, impermeable y duradera. Usos: Impermeabilización de cubiertas visitables sobre diversos tipos de soportes: . Terraza de baldosín catalán. . Espuma de poliuretano proyectada. . Fibrocemento. . Zinc. . Aluminio. . Madera. . Tejas. . Ladrillo. . Morteros. . Hormigón. . Láminas asfálticas con acabado en aluminio o pizarra, etc. . Protección de pareces medianeras con filtraciones de agua de escorrentía. . Paramentos verticales, canalizaciones, etc. . Puenteo de juntas y fisuras. . Reparación de tejas y canalones de zinc. . Tratamiento de encuentros en chimeneas. Para su aplicación sobre soportes de PVC o poliéster y sobre pintura, se recomienda realizar ensayos previos "in situ" para determinar su compatibilidad y si es preciso realizar un lijado previo.
