# Revestimiento elástico para impermeabilización in situ con propiedades térmicas, Sikafill®-300 Thermic de Sika,blanco

- Propiedad del archivo: CONSTRUNARIO
- Formato: FIEBDC-3/2012
- Programa: Construnario Versión 3.51
- Fecha de los precios: 06/03/2024
- Divisa: EUR

**508785SIK** kg Revestimiento elástico para impermeabilización in situ con propiedades térmicas, Sikafill®-300 Thermic de Sika,blanco
Sikafill®-300 Thermic Revestimiento elástico para impermeabilización "in situ" con propiedades térmicas. Descripción del producto: Revestimiento elástico de consistencia cremosa, a base de copolímeros estireno-acrílicos en emulsión acuosa, que una vez seco forma una película flexible, impermeable y duradera. Está especialmente diseñado para mejorar la capacidad aislante del revestimiento de una forma sencilla y económica. Usos: - Impermeabilización de cubiertas visitables sobre diversos tipos de soportes: - Terraza de baldosín catalán. - Fibrocemento. - Tejas. - Ladrillo. - Morteros. - Hormigón. - Láminas asfálticas con ACABADO en aluminio o pizarra. - Paramentos verticales en paredes medianeras. - puenteo de fisuras. - reparación de tejas y canalones de Zinc. - Tratamiento de encuentros en chimeneas. Para su aplicación sobre soportes de PVC o de poliéster, y sobre pintura, se recomienda realizar ensayos previos «in situ» para determinar su compatibilidad y si es preciso realizar un lijado previo.
