# Membrana líquida impermeabilizante para cubiertas, de altas prestaciones, Sikafill®-400 de Sika, gris

- Propiedad del archivo: CONSTRUNARIO
- Formato: FIEBDC-3/2012
- Programa: Construnario Versión 3.51
- Fecha de los precios: 06/03/2024
- Divisa: EUR

**508870SIK** kg Membrana líquida impermeabilizante para cubiertas, de altas prestaciones, Sikafill®-400 de Sika, gris
Sikafill®-400 Membrana líquida impermeabilizante para cubiertas económica y ecológica basada en la CO-Tecnología Elástica (CET) de Sika. Descripción del producto: Sikafill®-400 es una membrana líquida impermeabilizante en base agua, de aplicación en frío, monocomponente, libre de disolventes, altamente elástica y resistente a los rayos UV. Usos: - para soluciones impermeabilizantes de cubiertas tanto en cubiertas nuevas como en rehabilitaciones. - para cubiertas con muchos detalles y con Una geometría compleja con accesibilidad limitada. - para Una Ampliación de la vida en servicio Económica en Rehabilitación de cubiertas. - Para revestimientos reflectivos que mejoran la eficiencia energética reduciendo los costes de enfriamiento del edificio.
