# Membrana de poliuretano transparente para impermeabilización de terrazas, balcones o cubiertas, Sikalastic®-495 T de Sika

- Propiedad del archivo: CONSTRUNARIO
- Formato: FIEBDC-3/2012
- Programa: Construnario Versión 3.51
- Fecha de los precios: 06/03/2024
- Divisa: EUR

**567360SIK** l Membrana de poliuretano transparente para impermeabilización de terrazas, balcones o cubiertas, Sikalastic®-495 T de Sika
Sikalastic®-495 T Membrana de poliuretano monocomponente transparente. Descripción del producto: Es un recubrimiento elástico, transparente, brillante, duradero y monocomponente para baldosas de balcones y terrazas. Está destinado a proporcionar una apariencia estética mejorada y de fácil limpieza para balcones y terrazas. Usos: . Baldosas de balcones . Baldosas de terrazas
