# Activador para la reactivación de membranas de poliuretano, Sika® Reactivation primer de Sika

- Propiedad del archivo: CONSTRUNARIO
- Formato: FIEBDC-3/2012
- Programa: Construnario Versión 3.51
- Fecha de los precios: 06/03/2024
- Divisa: EUR

**174097SIK** l Activador para la reactivación de membranas de poliuretano, Sika® Reactivation primer de Sika
Sika® Reactivation primer Activador para la reactivación de membranas de poliuretano Usos: Sistema Especial
