# Pistola manual universal 310 (c/s) de Sika

- Propiedad del archivo: CONSTRUNARIO
- Formato: FIEBDC-3/2012
- Programa: Construnario VersiĆ³n 3.51
- Fecha de los precios: 06/03/2024
- Divisa: EUR

**121067SIK** u Pistola manual universal 310 (c/s) de Sika
Pistola Manual Universal Tubo cerrado Cartucho y unipac de 300/310 cm3
