# Pistola neumática salchichón 600 de Sika

- Propiedad del archivo: CONSTRUNARIO
- Formato: FIEBDC-3/2012
- Programa: Construnario Versión 3.51
- Fecha de los precios: 06/03/2024
- Divisa: EUR

**121069SIK** u Pistola neumática salchichón 600 de Sika
Pistola neumática salchichón de 600 cm3.
