# Pistola Sika AnchorFix®-3030

- Propiedad del archivo: CONSTRUNARIO
- Formato: FIEBDC-3/2012
- Programa: Construnario Versión 3.51
- Fecha de los precios: 06/03/2024
- Divisa: EUR

**597331SIK** u Pistola Sika AnchorFix®-3030
Sika AnchorFix®-3030 Adhesivo epoxy para la realización de anclajes químicos de altas prestaciones. DESCRIPCION DEL PRODUCTO Sika AnchorFix®-3030 es un adhesivo de altas prestaciones, bicomponente, tixotrópico, a base de resina epoxi, para la realización de anclajes de varillas roscadas y barras de acero en hormigón fisurado o no fisurado, mediante taladro seco o húmedo USOS Sika AnchorFix®-3030 sólo puede ser utilizado por profesionales experimentados. Adhesivo para la realización de anclajes no expansibles en los siguientes casos: Trabajos estructurales: - Anclaje de barras de Acero en obras nuevas y de Rehabilitación - Varillas roscadas - Pernos y sistemas especiales de Anclaje y fijación Metalurgia, carpintería: - Barandillas, balaustradas y soportes - Raíles - Marcos de ventanas y puertas Soportes: - hormigón (fisurado y No fisurado) - Albañilería hueca y maciza - Madera - Piedra natural y trabajada - Roca sólida
