# Limpiador a base de disolventes orgánicos, Sika® Cleaning Wipes-100 de Sika. Incoloro

- Propiedad del archivo: CONSTRUNARIO
- Formato: FIEBDC-3/2012
- Programa: Construnario Versión 3.51
- Fecha de los precios: 06/03/2024
- Divisa: EUR

**531346SIK** u Limpiador a base de disolventes orgánicos, Sika® Cleaning Wipes-100 de Sika. Incoloro
Sika® Cleaning Wipes-100 Toallitas húmedas de alta calidad para la limpieza de manos. Descripción del producto Es sistema único de limpieza de manos sin agua que combina una fórmula de alta calidad con limpieza abrasiva. Usos Especialmente indicadas para la limpieza de manos. Sika®Cleaning Wipes-100 elimina fácilmente restos de adhesivos y selladores así como otros contaminantes como grasa, lubricantes, aceite, alquitrán, tinta, cera y muchos otros.
