# Agente limpiador a base de disolventes orgánicos, Sika® Colma Limpiador de Sika. Incoloro

- Propiedad del archivo: CONSTRUNARIO
- Formato: FIEBDC-3/2012
- Programa: Construnario Versión 3.51
- Fecha de los precios: 06/03/2024
- Divisa: EUR

**118762SIK** kg Agente limpiador a base de disolventes orgánicos, Sika® Colma Limpiador de Sika. Incoloro
Sika® Colma Limpiador Agente limpiador Descripción del producto: Líquido limpiador a base de disolventes orgánicos. Se recomienda tomar las medidas preceptivas a la hora de su utilización. Usos: Se utiliza como producto de limpieza de: . Herramientas que se utilicen para el mezclado y manejo de resinas. . Elementos manchados de resinas.
