# Plaste listo al uso para su empleo en juntas de placas de cartón-yeso, SikaWall®-326 Joint Filler de Sika, blanco

- Propiedad del archivo: CONSTRUNARIO
- Formato: FIEBDC-3/2012
- Programa: Construnario Versión 3.51
- Fecha de los precios: 06/03/2024
- Divisa: EUR

**605001SIK** kg Plaste listo al uso para su empleo en juntas de placas de cartón-yeso, SikaWall®-326 Joint Filler de Sika, blanco
SikaWall®-326 Joint Filler Es un plaste listo al uso, para su empleo en juntas de placas de cartón-yeso. Descripción del producto: Es una pasta en base agua, que se suministra lista al uso, para su aplicación en juntas de placas de cartón-yeso. Usos: . Relleno y alisado de juntas en paramentos de cartón-yeso. Para adherir y ocultar las cintas para juntas sobre paramentos de cartón-yeso. . Adecuado para aplicaciónes en interior. Permite su aplicación sobre paramentos en cualquier inclinación sin descolgar.
