# Junta de expansión metálica con camisa interior, referencia 2835AE 14 de Genebre. 6' - De Genebre

- Propiedad del archivo: CONSTRUNARIO
- Formato: FIEBDC-3/2012
- Programa: Construnario Versión 3.51
- Fecha de los precios: 28/04/2022
- Divisa: EUR

**2835AE 14** u Junta de expansión metálica con camisa interior, referencia 2835AE 14 de Genebre. 6' - De Genebre
Precio: 430.67
Junta de expansión metálica extremos bridas ansi 150 lb. Fuelle acero inox. Aisi 304. Camisa interior acero inox. Aisi 304. Extremos bridas en acero carbono. Presión máx. Trabajo: 19 kg/cm2. Temp. Máx. 300ºc. Medida 6". Código EAN: 8428381188933
