# Junta de expansión metálica con camisa interior, referencia 2835E 10 de Genebre. 2 1/2' - De Genebre

- Propiedad del archivo: CONSTRUNARIO
- Formato: FIEBDC-3/2012
- Programa: Construnario Versión 3.51
- Fecha de los precios: 28/04/2022
- Divisa: EUR

**2835E 10** u Junta de expansión metálica con camisa interior, referencia 2835E 10 de Genebre. 2 1/2' - De Genebre
Precio: 188.41
Junta de expansión metálica con camisa interior. Extremos bridas din pn 16. Fuelle acero inox. Aisi 304. Camisa interior acero inox. Aisi 304. Extremos bridas en acero carbono. Presión max. Trabajo: 16kg/cm2. Temp. Máx. 300ºc. Medida 2 1/2". Código EAN: 8428381137696
