# 3062R Válvula manguera con dos salidas independientes con Rapid-Ge - De Genebre

- Propiedad del archivo: CONSTRUNARIO
- Formato: FIEBDC-3/2012
- Programa: Construnario Versión 3.51
- Fecha de los precios: 02/05/2022
- Divisa: EUR

**GE3062R0505** u 3062R Válvula manguera con dos salidas independientes con Rapid-Ge - De Genebre
Precio: 16.75
PN16. Paso estándar. Construcción en latón UNE-EN 12165 cromado y pulido. Mandos en ABS 1/4 vuelta. Cierre central eje excéntrico (sistema Genebre) y cierre lateral mediante esfera. Extremos roscados gas (BSP) M ISO 228/1. Una salida racor Rapid-Ge conexión manguera. Temp. máx. 120°C. Código EAN: 8428381284079
