# 3059D Válvula de esfera para manguera con dos salidas - De Genebre

- Propiedad del archivo: CONSTRUNARIO
- Formato: FIEBDC-3/2012
- Programa: Construnario Versión 3.51
- Fecha de los precios: 02/05/2022
- Divisa: EUR

**GEB3059D0405** u 3059D Válvula de esfera para manguera con dos salidas - De Genebre
Precio: 9.95
PN 16. Construcción en latón UNE-EN 12165 cromado. Asientos PTFE. Entrada rosca gas (BSP) M ISO 228/1. Salida racor dos piezas conexión manguera. Salida rosca macho 3/4". Temp. máx. 100ºC. Mando palanca de acero/aluminio. Código EAN: 8434055000173
