# 0012 Racor recto H 2"x63 - De Genebre

- Propiedad del archivo: CONSTRUNARIO
- Formato: FIEBDC-3/2012
- Programa: Construnario Versión 3.51
- Fecha de los precios: 02/05/2022
- Divisa: EUR

**GEN0012 09** u 0012 Racor recto H 2"x63 - De Genebre
Precio: 30.45
Racor recto hembra pn 16. Paso total. Construcción en latón forjado de cuerpo y tapa s/une-en 12165. Extremo roscado gas hembra s/iso 228/1. Conexión a tubería mediante sistema de apriete diseño Genebre "Rac-ge", fabricado en latón especial con tratamiento superficial. Temp. De trabajo de -20ºc a +110ºc. Aplicable para la unión de tubo de polietileno de baja, media y alta densidad. Medida 2"x63. Código EAN: 8428381206774
