# 0017 Racor recto M 1 1/4"x40 - De Genebre

- Propiedad del archivo: CONSTRUNARIO
- Formato: FIEBDC-3/2012
- Programa: Construnario Versión 3.51
- Fecha de los precios: 02/05/2022
- Divisa: EUR

**GEN0017 07** u 0017 Racor recto M 1 1/4"x40 - De Genebre
Precio: 12.17
Racor recto macho pn 16. Paso total. Construcción en latón forjado de cuerpo y tapa s/une-en 12165. Extremo roscado gas macho s/iso 7/1. Conexión a tubería mediante sistema de apriete diseño Genebre "Rac-Ge", anillo de apriete fabricado en latón especial con tratamiento superficial. Temp. De trabajo de -20ºc a+110ºc. Aplicable para la unión de tubo de polietileno de baja, media y alta densidad. Medida 1 1/4"x40. Código EAN: 8428381206811
