# 0020 Racor acoplamiento recto con bridas 2 1/2"x75 - De Genebre

- Propiedad del archivo: CONSTRUNARIO
- Formato: FIEBDC-3/2012
- Programa: Construnario Versión 3.51
- Fecha de los precios: 02/05/2022
- Divisa: EUR

**GEN0020 10** u 0020 Racor acoplamiento recto con bridas 2 1/2"x75 - De Genebre
Precio: 138.32
Racor acoplamiento recto cuerpo y tuerca latón une-en 12165. Junta tórica nbr 70 negra din 3535/2. Anillo junta acero inox. Aisi 304. Anillo apriete acero inox. Aisi 304. Medida 2 1/2"x75. Código EAN: 8428381000310
