# 0035 Racor "T" hembra con bridas 3"x90 - De Genebre

- Propiedad del archivo: CONSTRUNARIO
- Formato: FIEBDC-3/2012
- Programa: Construnario Versión 3.51
- Fecha de los precios: 02/05/2022
- Divisa: EUR

**GEN0035 11** u 0035 Racor "T" hembra con bridas 3"x90 - De Genebre
Precio: 274.69
Racor "T" hembra cuerpo y tuerca latón une-en 12165 junta tórica: nbr 70 negra din 3535/2. Anillo junta: acero inox. Aisi 304 anillo apriete: acero inox. Aisi 304. Medida 3"x90. Código EAN: 8428381000525
