# 0048 Racor "L" codo hembra 3/4"x25 - De Genebre

- Propiedad del archivo: CONSTRUNARIO
- Formato: FIEBDC-3/2012
- Programa: Construnario Versión 3.51
- Fecha de los precios: 02/05/2022
- Divisa: EUR

**GEN0048 05** u 0048 Racor "L" codo hembra 3/4"x25 - De Genebre
Precio: 9.75
Racor "L" codo hembra. Cuerpo y tuerca latón une-en 12165. Junta tórica nbr 70 negra din 3535/2. Anillo junta hierro p04 cincado. Anillo apriete acero inox. Aisi 304. Medida 3/4"x25. Código EAN: 8428381016229
