# 0050 Racor "L" codo a compresión 1"x32 - De Genebre

- Propiedad del archivo: CONSTRUNARIO
- Formato: FIEBDC-3/2012
- Programa: Construnario Versión 3.51
- Fecha de los precios: 02/05/2022
- Divisa: EUR

**GEN0050 06** u 0050 Racor "L" codo a compresión 1"x32 - De Genebre
Precio: 18.86
Racor "L" codo a compresión cuerpo y tuerca: latón une-en 12165. Junta tórica: nbr 70 negra din 3535/2. Anillo junta: hierro p04 cincado. Medida 1"x32. Código EAN: 8428381000716
