# 0050 Racor "L" codo a compresión 1 1/4"x40 - De Genebre

- Propiedad del archivo: CONSTRUNARIO
- Formato: FIEBDC-3/2012
- Programa: Construnario Versión 3.51
- Fecha de los precios: 02/05/2022
- Divisa: EUR

**GEN0050 07** u 0050 Racor "L" codo a compresión 1 1/4"x40 - De Genebre
Precio: 31.29
Racor "L" codo a compresión cuerpo y tuerca: latón une-en 12165. Junta tórica: nbr 70 negra din 3535/2. Anillo junta: hierro p04 cincado. Medida 1 1/4"x40. Código EAN: 8428381000723
