# 0050 Racor "L" codo a compresión con bridas 2 1/2"x75 - De Genebre

- Propiedad del archivo: CONSTRUNARIO
- Formato: FIEBDC-3/2012
- Programa: Construnario Versión 3.51
- Fecha de los precios: 02/05/2022
- Divisa: EUR

**GEN0050 10** u 0050 Racor "L" codo a compresión con bridas 2 1/2"x75 - De Genebre
Precio: 175.73
Racor "L" codo a compresión cuerpo y tuerca: latón une-en 12165. Junta tórica: nbr 70 negra din 3535/2. Anillo junta: hierro p04 cincado. Medida 2 1/2"x75. Código EAN: 8428381000754
