# 0050 Racor "L" codo a compresión con bridas 3"x90 - De Genebre

- Propiedad del archivo: CONSTRUNARIO
- Formato: FIEBDC-3/2012
- Programa: Construnario Versión 3.51
- Fecha de los precios: 02/05/2022
- Divisa: EUR

**GEN0050 11** u 0050 Racor "L" codo a compresión con bridas 3"x90 - De Genebre
Precio: 257.69
RACOR "L" CODO A COMPRESIÓN CUERPO Y TUERCA: LATÓN UNE-EN 12165. JUNTA TÓRICA: NBR 70 NEGRA DIN 3535/2. ANILLO JUNTA: HIERRO P04 CINCADO. CON BRIDAS. MEDIDA 3"X90 DE GENEBRE 0050 Código EAN: 8428381000761
