# 0055 Boquilla para gas y agua caliente INOX 2 1/2"x75 - De Genebre

- Propiedad del archivo: CONSTRUNARIO
- Formato: FIEBDC-3/2012
- Programa: Construnario Versión 3.51
- Fecha de los precios: 02/05/2022
- Divisa: EUR

**GEN0055 10** u 0055 Boquilla para gas y agua caliente INOX 2 1/2"x75 - De Genebre
Precio: 10.55
Boquilla inoxidable. Boquilla inoxidable de refuerzo para la utilización de racores en gas y agua caliente. Medida 2 1/2"X75. Código EAN: 8428381000839
