# 0056 Junta tórica 32 - De Genebre

- Propiedad del archivo: CONSTRUNARIO
- Formato: FIEBDC-3/2012
- Programa: Construnario Versión 3.51
- Fecha de los precios: 02/05/2022
- Divisa: EUR

**GEN0056 06** u 0056 Junta tórica 32 - De Genebre
Precio: 0.76
Junta tórica 32 Código EAN: 8428381000877
